# Uniklinik Haus 60a Eb.-1 Umbau MRT-Cluster 1.BA
Angebotsaufforderung (GAEB DA XML 3.3, DA83)
Projekt: 263_U...
Währung: EUR
Vergabeart: Öffentliche Ausschreibung
Erstellt mit: GXML Toolbox V3.3 R20220330, ORCA AVA 26.0.8 26.00.08, 02.02.2026

## Allgemeine Vorbemerkungen
Anschrift der Baustelle:
Gelände der Universitätsklinik A.ö.R.
Leipziger Straße 44
Haus 60a+b
39120 Magdeburg

Im Uni Klinikum Magdeburg soll im Gebäude 60a in Ebene -1 auf ca. 150 m2 ein grundhafter Umbau erfolgen.
Der unmittelbare Umbaubereich ist leergezogen. Alle angrenzenden Bereiche befinden sich im laufenden Krankenhausbetrieb.
Es ist grundsätzlich mit Unterbrechungen des Arbeitsablaufes und mit Arbeitszeitverlagerungen zu rechnen.
Die Weisungen der Krankenhausleitung sind zu beachten.

Die tägliche Arbeitszeit beginnt 7.00Uhr und endet spätestens 20.00Uhr.
Die Baustelle ist täglich besenrein an das Krankenhauspersonal zu übergeben.

Folgende Zeitfenster sind Ruhezeiten, während dessen keine lärm- oder erschütterungsintensiven Arbeiten ausgeführt werden dürfen:
20.00 Uhr bis 7.00 Uhr
12.00 Uhr bis 14.00Uhr
Grundsätzlich sind lärm- und erschütterungsintensive Arbeiten vorher abzusprechen.
Auch außerhalb dieser Ruhezeiten ist das lautstarke Betreiben von Audio-Geräten zu unterlassen.

Die Baustellenzufahrt erfolgt vom Fermersleber Weg über die öffentliche Zufahrt zum Klinikgelände.
Auf dem Gelände des Universitätsklinikum Magdeburg gilt eine Parkordnung. Das Parken von Fahrzeugen auf dem Klinikgelände ist gebührenpflichtig. Die anfallenden Parkgebühren werden nicht erstattet.

Die Freiflächen, die für Anlieferung, Patiententransport etc. benötigt werden, dürfen nicht befahren werden.

Bau- und Lieferfahrzeuge dürfen eine Gesamtlast von 3,5 t nicht überschreiten.
Parkmöglichkeiten stehen nur in sehr begrenztem Umfang zur Verfügung.

Der Materialan- und -abtransport sowie der unmittelbare Baustellenzugang erfolgen grundsätzlich von außen über eine Bautür.
Die Benutzung der Gebäudeflure, -treppen und -aufzüge ist untersagt.
Ausnahmen sind mit der Bauleitung und/oder der Klinikleitung abzustimmen.

Durch den Bauablauf bedingte Wartezeiten werden nicht gesondert vergütet und sind einzukalkulieren.

Geräusch- Staub- und Erschütterungsbelastungen sind zu minimieren.
Für an die Umbaubereiche angrenzende Räume ist jederzeit Staubfreiheit sicherzustellen. Die dazu gestellten Staubschutzeinrichtungen Staubschutzwände, Folienabklebungen und -abdeckungen sind vor Beschädigung zu schützen und laufend auf Dichtigkeit zu prüfen.

Der AN hat keinen Anspruch auf eine Lagerung von Material, Hilfsstoffen und Werkzeug. Lagerflächen stehen auf dem Gelände zur Verfügung und werden vom Auftraggeber auf Anfrage zugewiesen.
Sollte öffentlicher Grund für Lager o. ä. Zwecke benötigt werden, so ist dies vom Auftragnehmer zu beantragen und zu vergüten. Öffentliche Bereiche sind von Verschmutzungen freizuhalten und ggf. sofort, mind. täglich zu reinigen.
Für das Bauvorhaben ist keine Bewachung vorgesehen.

Abbruchmaterialien sind unmittelbar, sonstige Restmaterialien arbeitstäglich aus dem Umbaubereich zu beräumen (besenrein).
Nicht beräumte Abfälle und Restmaterialien werden bauseits entsorgt und dem Verursacher in Rechnung gestellt. Nicht direkt zuzuordnende Kosten für
Reinigung und Entsorgung werden auf die am Bau beteiligten Firmen anteilig umgelegt.

Innerhalb des Umbaubereiches haben die Bauarbeiten koordiniert mit allen beteiligten Gewerken unter Einhaltung der dort geltenden Hygieneanforderungen zu erfolgen.

Die Bauleitung wird zu festgesetzten Terminen wöchentlich Baubesprechungen vorsehen, um den Stand der Arbeiten und die für den weiteren Fortgang der Arbeiten erforderlichen Maßnahmen zu besprechen und zu koordinieren. Der AN hat hierzu einen geeigneten bevollmächtigten Vertreter zu entsenden. Darüber hinaus haben der Auftragnehmer und seine Vertragsfirmen jederzeit alle gewünschten Informationen über den Zustand und Fortschritt ihrer Arbeiten zu geben. Die Teilnahme ist Pflicht.

Alle Leistungen verstehen sich incl. Lieferung der Materialien und Montage/Einbau. Maße sind vom AN eigenverantwortlich zu prüfen bzw. zu nehmen.
Die Abbruchmassen werden Eigentum des Auftragnehmers und sind fachgerecht entsprechend der geltenden Abfallbestimmungen zu entsorgen. Deponie-/ Entsorgungsgebühren sind einzurechnen. Mit der Schlussrechnung sind die Entsorgungsnachweise vorzulegen.

Stundenlohnarbeiten
Mit der Ausführung der im LV vorgesehenen Stundenlohnarbeiten ist erst nach schriftlicher Anordnung durch die Bauleitung zu beginnen. Der Umfang der im Einzelfall zu erbringenden Leistungen wird bei der Anordnung festgelegt. Die Stundenlohnzettel sind mindestens in zweifacher Ausfertigung werktäglich zur Anerkennung einzureichen. Ein Exemplar verbleibt beim Auftraggeber.

Den Rechnungen ist ein prüffähiges Aufmaß beizulegen.

Der AN ist verpflichtet, Bautagesberichte anzufertigen.
Diese sind wöchentlich der Bauleitung zur Unterschrift vorzulegen und zu übergeben.

Vom Auftragnehmer verursachte Beschädigungen an Gebäuden, Straßen, Gehwegen, Grünflächen etc. sind nach Fertigstellung der Arbeiten unverzüglich wieder zu beseitigen.

Die Baustellenbereiche sind unfallsicher, auch bei unbefugtem Betreten, zu betreiben. Es ist mit der Anwesenheit von Kindern zu rechnen.

Die Forderungen der zuständigen Ämter für öffentliche Ordnung, der Bauberufsgenossenschaften und sonstiger mitwirkender Behörden, Dienststellen und Körperschaften sind einzuhalten.

Besonders zu beachten und einzukalkulieren sind die horizontalen und vertikalen Weglängen für Transport und Förderung auf dem Klinikgelände und im Baustellenbereich.

Alle erschwerenden Arbeitsbedingungen, sofern in den Leistungsbeschreibungen nicht gesondert beschrieben, sind mit in die Einheitspreise einzukalkulieren.

Lagerflächen werden auf dem Bereich des Klinikums nicht zur Verfügung gestellt!!!

Sollte öffentlicher Grund oder Freiflächen des Krankenhausgeländes für Lager o. ä. Zwecke benötigt werden, so ist dies vom Auftragnehmer zu beantragen und auf eigene Kosten herzurichten, zu betreiben und nach Abschluss der Arbeiten wieder herzurichten. Öffentliche Bereiche sind von Verschmutzungen freizuhalten und ggf. sofort, mind. täglich zu reinigen.
Offenes Schneiden und Schweißen ist grundsätzlich anzumelden (Schweißerlaubnis).
Während der Bauausführung sind angrenzende Räume und Gebäudeteile sowie
Einrichtungsgegenstände zu schützen. Bei Beschädigungen an alten Einrichtungen oder fertigen
Leistungen durch das Personal des Auftraggebers ist dieser zum Ersatz verpflichtet.

Vorbemerkungen Brandmeldeanlage

Der Baubereich wird durch eine Brandmeldeanlage mit automatischen Rauchmeldern überwacht. Ein
Brandalarm hat Evakuierungsmaßnahmen im gesamten Gebäude bzw. im Gebäudekomplex zur Folge und führt zur sofortigen Alarmierung der Feuerwehr Magdeburg.
Brandalarme können neben Feuer und Rauch auch durch staubintensive, wärme- oder aerosolerzeugende (Bau-) Maßnahmen (fehl-) ausgelöst werden.
Zur Vermeidung solcher Falschalarme werden Rauchmelder rechtzeitig vorher, einzeln oder in Gruppen, in diesen Baubereichen deaktiviert, ohne dass die Alarmfunktion in anderen Bereichen eingeschränkt wird.
Jeder Auftragnehmer ist daher verpflichtet, seine Arbeiten nach den o.g. Kriterien zu bewerten und die
Baubereiche festzulegen. Dabei ist insbesondere auch die Staubverbreitung in Nachbarbereiche über
Unterhangdecken, fehlende Abdichtungen von Türen und Schächten usw. zu berücksichtigen. Mindestens 4 Arbeitstage vor Ausführungsbeginn sind die betroffenen Baubereiche und die entsprechenden Arbeitszeiten schriftlich anzuzeigen. Mit der Ausführung darf nur begonnen werden, wenn durch die zuständige Bauleitung die Freischaltung der Rauchmelder bestätigt wurde. Bei der Bauausführung sind die Bereiche und die Arbeitszeiten zwingend einzuhalten, da angrenzende Bereiche ganztägig und freigeschaltete Bereiche außerhalb der Arbeitszeiten (z.B. nachts oder am Wochenende) weiter überwacht werden.
Wird gegen die o.g. Regeln und Grundsätze verstoßen und dadurch ein Fehlalarm der Brandmeldeanlage ausgelöst, trägt der AN sämtliche damit verbundenen Kosten.

## Allgemeine Technische Vorbemerkungen
Allgemeine Technische Vorbemerkungen

Die vorliegende Leistungsbeschreibung beinhaltet
die Sanierung eines Krankenhaus- bzw. Klinikbereichs Haus 60a,
Ebenen -1.
Die Ausweisung von Einheitspreisen respektive
Gesamtpreisen sowie Titelsummen oder Gewerkesummen ist
erforderlich und für die Bewertung des Angebotes
relevant. Im Ergebnis behält sich der Auftraggeber eine
Pauschalierung vor. Von dem Bieter bzw.
Auftragnehmer wird auch ein Pauschalpreisangebot als
GU-Leistung erwartet.

Ortsbesichtigungen sind möglich nach Rücksprache und
Terminabstimmung mit Bauherren/ Projektsteuerung bzw.
Architekten/ Fachplanern.

Kampfmittelbeseitigung ist nicht erforderlich.

Es gelten vorrangig die Allgemeinen Vertragsbedingungen
des Auftraggebers, der VW-AG bzw. der VW-Immobilien
GmbH.

Mit Vertragsbestandteil wird der Bauzeitenplan, sowie
alle Gutchten zum Baugrund, Brandschutz und sonstige in
der Anlage beigefügten technischen Anlagen.

Die Vergabe ist als Aufmass-Vertrag auf EP-Basispreisen
nach VOB vorgesehen, eine Pauschalierung des Auftrages
kann durch den AG vorgenommen werden. Die
Gewährleistung beträgt 5 Jahre nach BGB.

Als Kostenpauschale für diese Gebrauchs- und
Nutzungsüberlassung ist der AG berechtigt, 0,5 % der
Nettoabrechnungssumme einzubehalten. Mit Bestandteil
dieses Einbehaltes sind die Kosten für die seitens des
AG abzuschließende Bauwesenversicherung.
Die eigene Baustelleneinrichtung bzw. GU-Kosten ist mit
in die EP einzukalkulieren. Eine besondere Vergütung
erfolgt hierbei nicht. Dies gilt vor allem für
Hebezeuge, Kräne etc. Der AN hat eigenverantwortlich
für den Transport der Materialien an die entsprechenden
Einbaustellen Sorge zu tragen.

Verpackungsmaterial insbesondere Paletten,
Styropourverpackungen und Folien sind täglich zu
entsorgen, da sie andernfalls kostenpflichtig durch die
Bauleitung entfernt werden.

Lage der Baustelle:
Lagermöglichkeiten sind im beschränkten Umfang auf der
Baustelle vorhanden. Die Sicherung angelieferter
Materialien ist Sache des AN.
Das Aufstellen der eigenen Baustelleneinrichtung
erfolgt in Abstimmung mit dem Auftraggeber bzw. dessen
Vertreter.

## ZTV Bodenbelagsarbeiten
Zusätzliche Technische Vorbemerkungen

Gewerk : Bodenbelagsarbeiten

1. Grundlagen für Lieferung und Ausführung

 Dem Angebot, der Ausführung und der Abrechnung liegen
 alle maßgebenden DIN-Normen und alle über diese
 Vorschriften hinausgehenden einschlägigen technischen
 Vorschriften, sowie die ATV der VOB Teil C in ihrer
 neuesten Fassung zugrunde.Besonders zu beachten sind
 die nachstehend aufgeführten Bestimmungen
 einschließlich der geltenden Normen und ihre eventuell
 geänderten vorläufigen Neufassungen Grundlage der
 Lieferung der Baustoffe und Bauteile sowie der
 Ausführung bis zur gebrauchsfertigen Leistung werden:

1.1 Leistungsbeschreibung des Auftraggebers einschl.
 evtl. Zeichnungen und sonstiger Unterlagen.

1.2 Zusätzliche Technische Vorbemerkungen
 Bodenbelagsarbeiten.

1.3 Allgemeine Technische Vertragsbedingungen für
 Bauleistungen DIN 18 365.

1.4 Die Vorschriften der

 DIN 18201 Maßtoleranzen im Bauwesen
 DIN 18202 Maßtoleranzen im Hochbau
 DIN 18203 Maßtoleranzen im Hochbau
 DIN 4102 Brandverhalten von Baustoffen und Bauteilen
 DIN 4109 Schallschutz im Hochbau
 DIN 1055 Lastannahmen für Bauten
 RAL-Gütebestimmungen

1.5 Die anerkannten Regeln der Bautechnik (Baukunst)
 mit den entsprechenden Fachnormen, DINVorschriften
 und Richtlinien.

1.6 Die Vorschriften zur Sicherung des Baubetriebes und
 der Verhütung von Unfällen, insbesondere der UVV.

2. Ausführung
 Für die Ausführung maßgebend ist DIN 18365 in
 Verbindung mit den unter Abschnitt 1 aufgeführten
 DINVorschriften und Richtlinien und die
 Herstellervorschriften.

2.1 Dem Auftragnehmer übergebene Pläne sowie evtl.
 Angaben über Achsen, Fluchten und Höhen
 sind verantwortlich zu überprüfen auch in Bezug auf
 Überprüfung aller Maße an der Baustelle.

2.2 Dehnfugen sind planerisch zu erfassen und die
 Ausbildung von Auftraggeberbauleitung freizugeben.

2.3 Bodenflächen vor Türen und Nischen müssen so belegt
 sein, dass durchlaufende Bahnen diese überdecken.

2.4 Die Belag-Laufrichtung ist im Gebäude einheitlich
 zu wählen. Ein eventuell größerer Verschnitt ist
 einzukalkulieren.

2.5 Sämtliche Stöße der Oberbeläge sind
 oberflächenbündig und "fugenlos" auszubilden.

2.6 Alle Böden sind grundsätzlich vor den
 Belagsarbeiten gründlich zu reinigen, dazu gehört das
 Abfegen bzw. das Absaugen evtl. vorhandener Fugen im
 Untergrund. Ausgleichs-Spachtelmasse muß mit dem
 Untergrund und dem Oberboden verträglich sein.
 Erforderliche Spachtelarbeiten sind vorzusehen.

2.7  Für jeden Bodenbelag sind die Farb-/Dekormuster  dem AG zur Prüfung und Freigabe vorzulegen.

2.8 Die Sicherung der Bodenbeläge während des
 Bauablaufes ist mit den Pauschalpreisen abgegolten.

2.9 Grundsätzlich sind in allen Bereichen Sockelleisten
 in Ergänzung zu den Bodenbelagspositionen
 einzurechnen; als Sockelleiste kommt ein Profil gem.
 Raumbuch zur Anwendung.

3. Nebenleistungen

 Ergeben sich aus den nachfolgenden Vorschriften
 Leistungen, die in der Leistungsbeschreibung
 nicht gesondert aufgeführt sind und die nicht in der
 VOB, Teil C, Ziffern 4.1 und 4.2 der jeweiligen
 DIN erwähnt werden, so sind auch diese Leistungen als
 Nebenleistungen in die Angebotspreise einzurechnen.

3.1 Schutzmaßnahmen der vorhandenen Wand-, Bodenflächen
 bis zum Montageende sowie der fertigen Fläche bis zur
 Übergabe des Gesamtbauwerkes (Schutzmaßnahmen gegen
 Beschädigung und Verschmutzung inkl. Unterhaltung und
 späterer Beseitigung).

3.2 Für die eventuell erforderliche Zwischenlagerung
 ist ein geeigneter Platz auf der Baustelle zu wählen,
 an dem eine trockene und staubfreie Lagerung
 gewährleistet ist.

3.3 Einbau von Trennschienen, z.B. bei Belagswechsel.

3.4 Vorbereiten des Untergrundes einschl. Reinigung von
 groben Verschmutzungen und ggf. spachteln und
 ausgleichen von Unebenheiten der Leistungen der
 Vorgewerke auch über 1 mm.

3.5 Schließen und/oder Abdecken von Fugen, z.B.
 Bewegungs-, Anschluß und Scheinfugen.

3.6 Herstellen von Aussparungen für Rohrdurchführungen
 und Anarbeiten der Bodenbeläge an seitliche
 Bauteile/Einbauteile auch an solche für die keine
 Leistenabdeckung vorgesehen ist.

3.7 Sämtliche Maßnahmen für die Weiterarbeit bei
 Schlechtwetter, Frost und Schnee.

3.8 Maßnahmen zur Durchführung der unter Abschnitt 2.1
 bis 2.9 beschriebenen Forderungen.

3.9 Der Auftraggeberbauleitung sind Belagsprobestücke
 (ca. je 1 m²) kostenlos zu stellen.

4. Aufmaß und Abrechnung

 Für die Gesamtleistung wird eine Pauschalvergütung
 vereinbart. Die Pauschalvergütung beinhaltet die
 kompletten Leistungen bis zum gebrauchsfertigen
 Zustand. Die Leistungen sind von dem Auftragnehmer
 eigenverantwortlich zu ermitteln. Hierbei sind zu
 berücksichtigen:
 - die übergebenen Ausschreibungs-/Angebotsunterlagen
 - die örtlichen Gegebenheiten
 - die behördlichen Auflagen und gesetztl. Bestimmungen
 Sollten Widersprüche zwischen den einzelnen Unterlagen
 entstehen, gilt die weitestgehende
 Forderung als geschuldet.

## Zusätzliche Technische Vorbemerkungen
Zusätzliche Technische Vorbemerkungen

Gewerk : Maler- und Lackierarbeiten

1. Grundlagen für Lieferung und Ausführung
 Grundlage für Lieferung der Baustoffe und Bauteile
 sowie der Ausführung bis zur funktionsfertigen
 Leistung werden:

1.1 Leistungsbeschreibung des Auftraggebers einschl.
 evtl. Zeichnungen und sonstiger Unterlagen.

1.2 Zusätzliche Technische Vorbemerkungen Maler- und
 Lackierarbeiten.

1.3 Allgemeine Technische Vertragsbedingungen für
 Bauleistungen DIN 18363.

1.4 Die Vorschriften der

 DIN 18201 Maßtoleranzen im Bauwesen
 DIN 18202 Maßtoleranzen im Hochbau
 DIN 18203 Maßtoleranzen im Hochbau
 DIN 18164 Schaumkunststoffe als Dämmstoffe für das
 Bauwesen
 DIN 18350 Putz- und Stuckarbeiten
 DIN 18365 Bodenbelagsarbeiten

1.5 Die anerkannten Regeln der Bautechnik (Baukunst)
 mit den entsprechenden Fachnormen, DIN-Vorschriften
 und Richtlinien sowie die
 Herstellerverarbeitungsrichtlinien.

1.6 Die Vorschriften zur Sicherung des Baubetriebes und
 der Verhütung von Unfällen, insbesondere UVV.

2. Ausführung

 Für die Ausführung maßgebend ist DIN 18363 in
 Verbindung mit den unter Abschnitt
 1 aufgeführten DIN-Vorschriften und Richtlinien.

2.1 Dem Auftragnehmer übergebene Pläne sowie evtl.
 Angaben über Achsen, Fluchten und Höhen sind
 verantwortlich zu überprüfen, auch in Bezug auf
 Überprüfung aller Maße an der Baustelle.

2.2 Anstriche unterschiedlicher Art oder Farbe sind
 exakt zu trennen, ggf. Herstellung durch Kleben von
 Bändern.

2.3 Es sind ausschließlich fabrikfertige und fabrikneue
 Marken-Erzeugnisse zu verwenden.

2.4 Anstriche, Lackierungen, Beschichtungen müssen fest
 haften und als gleichmäßige Fläche ohne Ansätze und
 Streifen erscheinen. Die Oberfläche muß
 glatt sein, wenn in der Leistungsbeschreibung nichts
 anderes vorgeschrieben ist.

2.5 Fugen zwischen Bauteilen, die sich aus den
 Bauteiltoleranzen ergeben, sind vor dem Anstrich
 dauerelastisch zu schließen.

2.6 Materialien, die für den Verwendungszweck bestimmt
 sind, dürfen für den gesamten Bau nur von einem
 Hersteller bezogen werden.

2.7 Alle zu bearbeitenden Flächen sind einwandfrei zu
 säubern. Kleine Estrichschäden sind sauber und  ansatzlos  beizuarbeiten. Vor Ausführung der Arbeiten ist der Untergrund, soweit erforderlich, zu neutralisieren.
 Vor Ausführung der Anstricharbeiten
 sind Farbprobeflächen in den geforderten Größen
 kostenlos herzustellen.

2.11 Die Fußböden sind durch Folie oder Pappe vor
 Beschmutzungen zu schützen. Gleiches gilt für
 eingebaute Anlagen und Bauteile. Die Arbeiten sind bis
 zur Abnahme zu unterhalten.

3. Nebenleistungen

 Ergeben sich aus den nachfolgenden Vorschriften
 Leistungen, die in der Leistungsbeschreibung
 nicht gesondert aufgeführt sind und die nicht in der
 VOB, Teil C, Ziffern 4.1 und 4.2 der jeweiligen DIN
 erwähnt werden, so sind auch diese Leistungen
 als Nebenleistungen in die Angebotspreise
 einzurechnen.

3.1 Schutzmaßnahmen der vorhandenen Wand-, Boden- und
 Deckenflächen bis zum Montageende sowie für die
 fertigen Fußbodenflächen bis zur Übergabe des
 Gesamtbauwerkes (Schutzmaßnahme gegen Beschädigung und
 Verschmutzungen inkl. Unterhaltung und spätere
 Beseitigung).

3.2 Für die evtl. erforderliche Zwischenlagerung ist
 ein geeigneter Platz auf der Baustelle zu wählen, an
 dem eine Lagerung entsprechend den
 Herstellerrichtlinien möglich ist.

3.3 Haftungsproben sowie Schichtdickenmessungen sind
 zum Nachweis der Ausführungsqualität nach Anforderung
 der Auftraggeberbauleitung zu erbringen.

3.4 Auf- und Abbauen sowie Vorhalten aller
 erforderlichen Arbeits- und Schutzgerüste,
 Arbeitsbühnen, geeignete Hebewerkzeuge usw. auch in
 den Fällen, deren Arbeitshöhe mehr als 2,00 m über
 Gelände liegen.

3.5 Leistungen, die entsprechend VOB Teil C, Ziffer
 4.2.5 bis 4.2.15 beschrieben sind.

3.6 Sämtliche Maßnahmen für die Weiterarbeit bei
 Schlechtwetter, Frost und Schnee.

3.7 Maßnahmen zur Durchführung der unter 2.1 bis 2.12
 beschriebenen Forderungen.

3.8 Auf Verlangen der Auftraggeberbauleitung sind
 Farbmuster in solcher Größe anzusetzen, daß eine
 Beurteilung der Farbtöne, auch in Bezug auf ihr
 optisches Gewicht, möglich ist; ggf. aufzustellende
 Mustertafeln.

4. Aufmaß und Abrechnung
 Für die Gesamtleistung wird eine Pauschalvergütung
 vereinbart. Die Pauschalvergütung beinhaltet die
 kompletten Leistungen bis zum gebrauchsfertigen
 Zustand. Die Leistungen sind vom dem Auftragnehmer
 eigenverantwortlich zu ermitteln.
 Hierbei sind zu berücksichtigen:
 - die übergebenen Ausschreibungs-/Angebotsunterlagen
 - die örtlichen Gegebenheiten
 - die behördlichen Auflagen und gesetzl. Bestimmungen.
 Sollten Widersprüche zwischen den einzelnen Unterlagen
 entstehen, gilt die weitestgehende
 Forderung als geschuldet.

## Technische Vorbemerkungen
Technische Vorbemerkungen

Alle Leistungen verstehen sich einschl. der
Untergrundvorbehandlung durch Säubern von Staub und
losen Bestandteilen. Grobst verschmutzte Flächen sind
der Bauleitung anzuzeigen und werden separat aus
gesonderter Position abgerechnet.

Die eigene Baustelleneinrichtung ist mit in die
Baustelleneinrichtung einzukalkulieren.
Insbesondere sind dies Rollrüstungen und Hubgeräte.

In dem Bauablauf ist zu berücksichtigen, dass die
Beplankung der Sanitär- und Installationswände
zeitversetzte Arbeitsgänge erforderlich machen. Dies
ist bei der Kalkulation zu berücksichtigen.

Farben in RAL nach Wahl Architekt/AG:

## 07 VE 07 - Fußbodenlegearbeiten

### Titel 01 Untergründe

**01.10 bauseitige Zementestrich fräsen und anfallenden Bauschutt entsorgen**
bauseitig vorhandenen Zementestrich mit einer Horizontalfräse - um möglichst weitere Schäden am Bestandsestrich zu vemeiden- fräsen und anfallenden Bauschutt entsorgen
Menge: 150,000 m²

**01.20 Reinigen von Estrichböden von groben Verschmutzungen**
Reinigen von Estrichböden von groben Verschmutzungen
auf Nachweis für besonders verdreckte Stellen.
Menge: 150,000 m²

**01.30 Schließen von Estrichschlitzen b=ca. 50 mm**
Schließen von Estrichschlitzen b=ca. 50 mm
vorhandene Estrichrisse aufweiten, aussaugen, mit Epoxydharz kraftschlüssig verschließen und Edelstahlanker Quer zum Riss einlegen
Menge: 60,000 m

**01.40 Dehnungsfugenprofil Alu 10 mm liefern und montieren**
Menge: 100,000 m

**01.50 Stabilisierung der oberen Estrichrandzone - Epoxy-Grundierung**
zur Stabilisierung der oberen Estrichrandzone und der notwendigen Tiefenhaftung:
Epoxydharzgrundierung nach Herstellervorschrift auftragen und mit Quarzsand abstreuen
Menge: 100,000 m²

**01.60 Schleifen von Estrichflächen**
Schleifen von Estrichflächen,
absaugen der gesamten Fussbodenfläche,
anfallendes Material entsorgen
Menge: 150,000 m²

**01.70 Spachteln, Feinausgleich von Estrichflächen**
Spachteln von Estrichflächen zum Ausgleich von
Unebenheiten
faserarmierte Gispspachtelmasse mit zusätzlicher Vliesarmierung i.M. 10 mm stark liefern und einbauen

Ausgleichshöhe: im Mittel 5 - 10 mm

Angeb. Material: '.........'
Menge: 150,000 m²

**01.80 Mehrpreis pro 1 mm Spachtelmasse**
*** Bedarfsposition ohne GB
Menge: 450,000 m²

**01.90 Haftgrund auf Unterboden, Dispersion**
Haftgrundvoranstrich auf Unterboden für
Verfestigung bzw. Haftverbesserung des
Untergrundes zur Aufnahme von Fußbodenbelag.
Untergrund  : Anhydrit-/Zementestrich
Chem. Basis  : Dispersion

Fußbodenbelag : wie angeboten
Menge: 150,000 m²

**01.100 Wie vor beschr. Pos., jedoch Grundierung in EPOXI**
Wie vor beschr. Pos., jedoch Grundierung in EPOXI, bei
technischer Erfordernis.

Angeb. Fabrikat: '.........'
(Bietereintrag)
Menge: 150,000 m²

### Titel 02 Homogene Beläge

**02.10 Bodenlag aus PVC liefern und fachgerecht verlegen**
Bodenlag aus PVC liefern und fachgerecht verlegen, ohne Träger DIN EN ISO 10581, homogen, Phthalatfrei; mit leitfähigem Rückenstrich,
Wegen Planung eines nachhaltigen Gebäudes: Zum Vergleich mit anderen Bauprodukten müssen die Umweltdaten des Bodenbelages für den gesamten Lebenszyklus mittels gültiger EPD nachgewiesen werden,
Kreislaufwirtschaftsanforderung zur Reduzierung des Rohstoffbedarfes von Bauprodukten: Der Hersteller des gelieferten Bodenbelages verpflichtet sich, bei Objekten ab 100 m², die bei der Verlegung anfallenden Verschnittreste zurückzunehmen, um diese im Rahmen des werkseigenen Rücknahme-Programms zum Umweltschutz zu recyceln und diese als Rohstoff bei der Herstellung neuer Beläge wiederzuverwerten.
Die Rücknahme erfolgt in Abstimmung mit dem jeweils beauftragten Verlegebetrieb.
Besonders emissionsarmer Bodenbelag gemäß Indoor Air Comfort GOLD-Zertifizierung,
Einstufung DIN  EN ISO 10874  Klasse 34 (gewerblicher Bereich, sehr starke Beanspruchung),
antistatisch, Aufladungsspannung im Begehversuch DIN EN 1815 max. 2kV,
Trittschallverbesserungsmaß  EN ISO 10140-3  4 dB,
geeignet für Stuhlrollen DIN EN 12529 Typ W,
Dekontaminierbarkeit DIN 25415, sehr gut,
Brandverhaltensklasse DIN EN 13501-1  Bfl-s1,
Bewertungsgruppe Rutschgefahr R 9 gemäß BGR 181,
beständig gegen Chemikalien,

Art der Nutzung:  geeignet für Warmwasser-Fußbodenheizung,
Elektr. Ableitwiderstand:  EN 1081: R < 106 Ohm,
mindestens 13 Farben in der Standardkollektion.

Wegen Farbkonzept Farbton nach NCS-Farbcode S 1502-G50Y u. S 2502-G  u.S 45-02-Y,NCS Farbcode des Belages eintragen
Wegen Beleuchtungskonzept geforderter Lichtreflexionswert  70-80 Angabe LRW des Bodenbelages
Dicke  2,0 mm,
in Bahnen, Bahnenbreite 200 cm,
chipgemustert, mit werkseitiger leitfähiger Oberflächenvergütung SMART,
auf vollflächig gespachtelten und ableitfähig vorbereiteten Untergrund kleben, mit leitfähigem Dispersionsklebstoff.
Der Anschluss des Kupferbandes an den Potentialausgleich erfolgt nach Fertigstellung der Bodenbelagarbeiten durch den verantwortlichen Auftragnehmer der Elektroinstallation.
Belag, Hersteller/Typ  ‘Forbo Sphera® EC‘ oder gleichwertig,

Belag, Hersteller/Typ ‘......................................................‘
vom Bieter einzutragen,
Klebstoff, Hersteller/Typ  Forbo Eurocol 641 leitfähiger Dispersionsklebstoff‘, oder gleichwertig
Klebstoff, Hersteller/Typ

‘...........................................‘
vom Bieter einzutragen.

Abrechnungseinheit:

Es soll eine homogene antistatische PVC-freie Vinyl-Bahnenware (Forbo, SPEHRA SD/EC Farbton lichtgrau) ohne Trittschallverbesserung und mit elektr. Ableitfähigkeit sowie Leitfähigkeit (Kupferbänder und Graphitbeschichtung auf Rohestrichs, elektr. Leitender Anschluss an Potentialausgleich) verlegt werden. Es werden in allen Räumen Sockelleisten als Hohlkehle mit Hohlkehlprofilen in Höhe 100 mm ausgeführt.
Menge: 150,000 m²

**02.20 Zulage Verlegung PVC-Bodenbelag, 2,0 mm, ableitfähig+leitfähig, Kupferband, Graphitbeschichtung**
Zulage zur Verlegung Vorposition:
flächige beschichtung mit Graphit und Kupferbänder (Querschnitt > 4 mm2), einschließlich Erdungspunkte/Anschlussfahnen für Potentialausgleich --
ca. 2 Stück Erdungspunkte > 40 m2 Bodenbelagsfläche.

Verlegung von selbstklebenden Kupferbändern im
gedachten Raster. Der spätere Anschluss erfolgt
bauseits durch eine Elektrofachkraft gemäß VDI
Verordnung.
Verbrauch: ca. 4 - 6 m Raster
Kupferband:
Fabrikat/Qualität..............

Leitfähig eingestellte Klebstoffe sorgen für die Leitfähigkeit vom Belag zum Untergrund. Für die Verklebung von
Sphera SD/EC sind leitfähige, weichmacherbeständige und
lösungsmittelfreie Dispersionsklebstoffe, die für Vinylbeläge geeignet sind (z. B. Eurocol 641), zu verwenden. Bei der
Auswahl der Zahnung beachten Sie bitte die Empfehlungen
des Klebstoffherstellers. Um immer eine ausreichende Auftragsmenge des Klebstoffs zu gewährleisten, ist ein frühzeitiges Wechseln der Zahnleiste notwendig.
Menge: 150,000 m²

**02.30 Montage von Leitsets zum elektrischen Anschluss der**
Montage von Leitsets zum elektrischen Anschluss der
elektrostatisch ableitfähigen Beschichtung an einen
Potentialausgleich (Erdungsanschluß) nach festgelegtem Rasterplan. Der Anschluß der Leitsets an den
Erdungsanschluß erfolgt bauseits durch eine
Elektrofachkraft gemäß VDI Verordnung.
Menge: 4,000 St

**02.40 Bei der Verlegung von elektrisch ableitfähigen**
*** Pauschalposition
Bei der Verlegung von elektrisch ableitfähigen
Beschichtungen sind die Ableitwerte zu kontrollieren.
Und zwar einmal nach dem die Kupferbänder verlegt
und
die Leitschicht gehärtet ist. Ebenso nach dem Einbau
des ableitfähigen Beschichtungssystems. Die Messung
erfolgt in einem gedachten Raster. Die gemessenen
Einzelwerte werden in ein Prüfprotokoll und eine
Skizze eingetragen und der Bauleitung übergeben.
Messung des Erdableitwiderstandes gemäß DIN 1081:
Hinweis:
Die gemessenen Werte sollen in Räumen ohne
Anforderung
an EX Schutz < 108 Ohm betragen.
Menge: 1,000 psch

**02.50 Sockelleiste, mit Hohlkehle, H = 100 mm**
Sockel bestehend aus vorgefertigtem Hohlkehl -
sockelprofil mit elastischer Hohlkehlverstärkung aus
vorgenanntem Belag, 100 x 100 mm, Radius 12 bis 15
mm, herstellen und mit geeignetem Kontakt- kleber auf
festen, staubfreien Untergrund dauerhaft an Wand und
Boden verkleben, Stoßfugen der Sockel mit
silikonfreier Dichtmasse farblich passend ver- fugen.
Fugen zum Belag thermisch verschweißen. Der
erforderliche Bodenbelag, der Zuschnitt der
Sockelstreifen und das benötigte Fugenmaterial sind
ebenso einzukalkulieren, wie das Vorbereiten der
aufgehenden Bauteile im Sockelbereich.
200
Menge: 100,000 m

**02.60 Innenecke mit Gehrungsschnitt als Zulage zum**
Innenecke mit Gehrungsschnitt als Zulage zum
Innenecke mit Gehrungsschnitt als Zulage zum
Sockelstreifen, wie zuvor in vollen Wortlaut
beschrieben, herstellen.
Menge: 20,000 St

**02.70 Außenecke mit Gehrungsschnitt als Zulage zum**
Außenecke mit Gehrungsschnitt als Zulage zum
Außenecke mit Gehrungsschnitt als Zulage zum
Sockelstreifen, wie zuvor in vollen Wortlaut
beschrieben, herstellen.
Menge: 20,000 St

**02.80 Verschweißen des Bodenbelages aus PVC ohne Träger,**
Verschweißen des Bodenbelages aus PVC ohne Träger, homogen, mit belagkonformer Schweißschnur,
Farbton dem Bodenbelag angepasst.

Verschweißen des zuvor in vollen Wortlaut beschriebenen Bodenbelags mit farblich abgestimmter
PVC-Schweißschnur, D = 4,0 mm, einschließlich aller
Fräsarbeiten sowie der Lieferung der erforderlichen
Materialien.

Hersteller / Typ
 ‘Forbo Schweißschnur‘ oder gleichwertig,
Hersteller / Typ

 ‘.......................................‘
vom Bieter einzutragen.
Menge: 100,000 m

**02.90 Erstpflege der PVC-Bodenbeläge**
Erstpflege der PVC-Bodenbeläge mit
geeigneten Reinigungs- und Pflegemitteln.

Angeb. Pflegemittel: '.........'
Menge: 150,000 m²

### Titel 03 Sonstiges, Einbauteile

**03.10 Übergangs-/Abschlußprofil, Edelstahl,30mm**
Übergangs- und Abschlußprofil aus Edelstahl an allen
Übergängen oder Abschlüssen verschiedener Bodenbeläge, mit Dübeln und
Linsenkopf-Senkschrauben.
Oberfläche  : glatt, leicht gerundet
Breite  : 30 mm

Angeb. Fabrikat: '.........'
(Bietereintrag)
Menge: 5,000 m

**03.20 Übergangsprofil f. Belag, Alu elox.,30mm**
Alternativ:
Übergangsprofil aus Aluminium, eloxiert,
an Übergängen verschiedener Bodenbeläge.
Farbe  : '.........'
Oberfläche  : glatt, leicht gerundet
Breite  : 30 mm

Angeb. Fabrikat: '.........'
(Bietereintrag)
Menge: 4,000 m

**03.30 Einlegestreifen aus PVC, Breite 6 cm, farbig-rot, Kreisbogensegmente**
Einlegestreifen in Kreisbogenform, Breite 6 cm, im MRT

Bodenlag aus PVC liefern und fachgerecht verlegen, ohne Träger DIN EN ISO 10581, homogen, Phthalatfrei; mit leitfähigem Rückenstrich,
Wegen Planung eines nachhaltigen Gebäudes: Zum Vergleich mit anderen Bauprodukten müssen die Umweltdaten des Bodenbelages für den gesamten Lebenszyklus mittels gültiger EPD nachgewiesen werden,
Kreislaufwirtschaftsanforderung zur Reduzierung des Rohstoffbedarfes von Bauprodukten: Der Hersteller des gelieferten Bodenbelages verpflichtet sich, bei Objekten ab 100 m², die bei der Verlegung anfallenden Verschnittreste zurückzunehmen, um diese im Rahmen des werkseigenen Rücknahme-Programms zum Umweltschutz zu recyceln und diese als Rohstoff bei der Herstellung neuer Beläge wiederzuverwerten.
Die Rücknahme erfolgt in Abstimmung mit dem jeweils beauftragten Verlegebetrieb.
Besonders emissionsarmer Bodenbelag gemäß Indoor Air Comfort GOLD-Zertifizierung,
Einstufung DIN  EN ISO 10874  Klasse 34 (gewerblicher Bereich, sehr starke Beanspruchung),
antistatisch, Aufladungsspannung im Begehversuch DIN EN 1815 max. 2kV,
Trittschallverbesserungsmaß  EN ISO 10140-3  4 dB,
geeignet für Stuhlrollen DIN EN 12529 Typ W,
Dekontaminierbarkeit DIN 25415, sehr gut,
Brandverhaltensklasse DIN EN 13501-1  Bfl-s1,
Bewertungsgruppe Rutschgefahr R 9 gemäß BGR 181,
beständig gegen Chemikalien,

Art der Nutzung:  geeignet für Warmwasser-Fußbodenheizung,
Elektr. Ableitwiderstand:  EN 1081: R < 106 Ohm,
mindestens 13 Farben in der Standardkollektion.

Wegen Farbkonzept Farbton nach NCS-Farbcode  S 3060-R ,NCS Farbcode des Belages eintragen
Wegen Beleuchtungskonzept geforderter Lichtreflexionswert  70-80 Angabe LRW des Bodenbelages
Dicke  2,0 mm,
in Bahnen, Bahnenbreite 200 cm,
chipgemustert, mit werkseitiger leitfähiger Oberflächenvergütung SMART,
auf vollflächig gespachtelten und ableitfähig vorbereiteten Untergrund kleben, mit leitfähigem Dispersionsklebstoff.
Der Anschluss des Kupferbandes an den Potentialausgleich erfolgt nach Fertigstellung der Bodenbelagarbeiten durch den verantwortlichen Auftragnehmer der Elektroinstallation.
Belag, Hersteller/Typ  ‘Forbo Sphera® EC‘ oder gleichwertig,

Belag, Hersteller/Typ ‘......................................................‘
vom Bieter einzutragen,
Klebstoff, Hersteller/Typ  Forbo Eurocol 641 leitfähiger Dispersionsklebstoff‘, oder gleichwertig
Klebstoff, Hersteller/Typ

‘...........................................‘
vom Bieter einzutragen.

Abrechnungseinheit:

Es soll eine homogene antistatische PVC-freie Vinyl-Bahnenware (Forbo, SPEHRA SD/EC Farbton lichtgrau) ohne Trittschallverbesserung und mit elektr. Ableitfähigkeit sowie Leitfähigkeit (Kupferbänder und Graphitbeschichtung auf Rohestrichs, elektr. Leitender Anschluss an Potentialausgleich) verlegt werden. Es werden in allen Räumen Sockelleisten als Hohlkehle mit Hohlkehlprofilen in Höhe 100 mm ausgeführt.
Menge: 45,000 m

### Titel 04 Sonstige Arbeiten

**04.10 Türstopper, Boden**
Bodentürstopper für alle Türen nach Ausführung der
Belagsarbeiten liefern und einbauen.
Menge: 10,000 St

**04.20 Schutzabdeckung Bodenbelag Pappe/Folie**
Schutzabdeckung von Bodenbelag gegen
Verschmutzung, mit Pappe oder reißfester
Folie; Stöße und Anschlüsse staubdicht
abkleben, bis zur Übergabe der Gesamtleistung vorhalten
und unterhalten.
Menge: 150,000 m²

### Titel 05 Stundenlohnarbeiten

**05.10 Stundensatz Facharbeiter**
*** Bedarfsposition ohne GB
Evtl. erforderliche Arbeiten, die nicht
im Leistungsverzeichnis erfaßt sind und
gegen Nachweis zur Ausführung kommen
werden berechnet für:
Facharbeiter
Menge: 30,000 h

**05.20 Stundensatz Helfer**
*** Bedarfsposition ohne GB
Evtl. erforderliche Arbeiten, die nicht
im Leistungsverzeichnis erfaßt sind und
gegen Nachweis zur Ausführung kommen
werden berechnet für:
Helfer
Menge: 30,000 h
